# Pintura anticarbonatació

- Propietat de l'arxiu: CYPE Ingenieros S.A.
- Format: FIEBDC-3/2016
- Programa: Generador de preus de la construcció. CYPE Ingenieros, S.A.
- Data: 24/01/2025
- Divisa: EUR
- Costos indirectes: 3 %
- IVA: 21 %

## R Revestiments i extradossats

### RL Tractaments superficials de protecció

#### RLB Anticarbonatació

**RLB010** m² Pintura anticarbonatació.
Aplicació manual de dues mans de pintura per a interior i exterior, Betopaint "MOLINS", a base de copolímers acrílics a emulsió aquosa, color blanc, acabat mat, textura llisa, (rendiment: 0,3 l/m² cada mà), per a la protecció del formigó o morter enfront de la carbonatació i ambients agressius contaminats.
Inclou: Neteja de la superfície suport. Aplicació d'una mà de fons i una mà d'acabat.
Criteri d'amidament de projecte: Superfície mesurada segons documentació gràfica de Projecte.
Criteri de mesura d'obra: Es mesurarà la superfície realment executada segons especificacions de Projecte.

| Codi | Ut | Descripció | Rendiment | Preu | Import |
|---|---|---|---|---|---|
| mt27tso030a | l | Pintura per a interior i exterior, Betopaint "MOLINS", a base de copolímers acrílics a emulsió aquosa, color blanc, acabat mat, textura llisa, permeable al vapor d'aigua i resistent als raigs UV, per a la protecció de formigó o morter, enfront de la carbonatació i ambients agressius contaminats, segons UNE-EN 1504-2. (material) | 0.6 | 3.77 | 2.262 |
| mo038 | h | Oficial 1ª pintor. (mà d'obra) | 0.18 | 29.67 | 5.341 |
| mo076 | h | Ajudant pintor. (mà d'obra) | 0.18 | 26.39 | 4.750 |
| % | % | Costos directes complementaris | 2 % | 12.353 | 0.247 |
|  |  | Costos directes |  |  | 12.600 |

Residus:
- col·locació: mt27tso030a; factor de residu 0.055

## Recursos

**mt27tso030a** l Pintura per a interior i exterior
Dades tècniques: Cost energètic 48.349 MJ; Emissió de CO2 2.389 kg; Codi LER 08 01 11; Massa de l'element 1.7 kg; Volum 0.001889 m3
Residus:
- embalatge: re170203 Plàstic. (component de residu); rendiment 0.023 kg; Codi LER 17 02 03; Massa de l'element 1 kg; Volum 0.001667 m3
