# Reparació estructural de formigó, amb morter d'enduriment ràpid a base de ciment, modificat amb polímers

- Propietat de l'arxiu: CYPE INGENIEROS, S.A.
- Format: FIEBDC-3/2002
- Divisa: EUR
- Costos indirectes: 3.00 %
- IVA: 21.00 %

## E Estructures

### EH Formigó armat

#### EHY Reparacions

**EHY012** m² Reparació estructural de formigó, amb morter d'enduriment ràpid a base de ciment, modificat amb polímers.
Aplicació manual de morter tixòtrop, d'enduriment ràpid (15 minuts), modificat amb polímers, reforçat amb fibres, resistent als sulfats, de retracció compensada, Propam Repar 910R "MOLINS", amb una resistència a compressió a 28 dies major o igual a 25 N/mm² i un mòdul d'elasticitat major o igual a 15000 N/mm², classe R3, tipus PCC, segons UNE-EN 1504-3, Euroclasse A1 de reacció al foc, segons UNE-EN 13501-1, en capa de 15 mm de gruix mitjà, amb acabat superficial remolinat amb esponja o remolinador, per a reparació i reforç estructural d'element de formigó.
Inclou: Preparació de la mescla. Aplicació del producte. Perfilat de les arestes. Curat.
Criteri d'amidament de projecte: Superfície mesurada segons documentació gràfica de Projecte.
Criteri de mesura d'obra: Es mesurarà la superfície realment executada segons especificacions de Projecte.

| Codi | Ut | Descripció | Rendiment | Preu | Import |
|---|---|---|---|---|---|
| mt09reo040a | kg | Morter tixòtrop, d'enduriment ràpid (15 minuts), modificat amb polímers, reforçat amb fibres, resistent als sulfats, de retracció compensada, Propam Repar 910R "MOLINS", amb una resistència a compressió a 28 dies major o igual a 25 N/mm² i un mòdul d'elasticitat major o igual a 15000 N/mm², classe R3, tipus PCC, segons UNE-EN 1504-3, Euroclasse A1 de reacció al foc, segons UNE-EN 13501-1, per a reparació estructural del formigó. (material) | 28.500 | 1.18 | 33.63 |
| mt08aaa010a | m³ | Aigua. (material) | 0.004 | 1.50 | 0.01 |
| mo020 | h | Oficial 1ª construcció. (mà d'obra) | 0.517 | 29.67 | 15.34 |
| mo113 | h | Peó ordinari construcció. (mà d'obra) | 0.517 | 24.86 | 12.85 |
| % | % | Costos directes complementaris | 2 % | 61.83 | 1.24 |
|  |  | Costos directes |  |  | 63.07 |
