# Reparació superficial i acabat d'estructura de formigó, amb morter a base de ciment, modificat amb polímers

- Propietat de l'arxiu: CYPE INGENIEROS, S.A.
- Format: FIEBDC-3/2002
- Divisa: EUR
- Costos indirectes: 3.00 %
- IVA: 21.00 %

## E Estructures

### EH Formigó armat

#### EHY Reparacions

**EHY034** m² Reparació superficial i acabat d'estructura de formigó, amb morter a base de ciment, modificat amb polímers.
Aplicació manual de morter tixòtrop, monocomponent, modificat amb polímers, compost per ciments especials, àrids seleccionats, fibres i resines sintètiques, reforçat amb fibres, amb resistència als ambients agressius, resistent als sulfats, d'enduriment sense retracció, Propam Repar 5 "MOLINS", amb una resistència a compressió a 28 dies major o igual a 15 N/mm², classe R2, tipus PCC, segons UNE-EN 1504-3, Euroclasse A1 de reacció al foc, segons UNE-EN 13501-1, en capa de 3 mm de gruix mitjà, amb acabat superficial remolinat amb esponja o remolinador, per a reparació de superfícies danyades en estructures de formigó.
Inclou: Humectació de la superfície suport. Preparació de la mescla. Aplicació del producte. Perfilat de les arestes. Curat.
Criteri d'amidament de projecte: Superfície mesurada segons documentació gràfica de Projecte.
Criteri de mesura d'obra: Es mesurarà la superfície realment executada segons especificacions de Projecte.

| Codi | Ut | Descripció | Rendiment | Preu | Import |
|---|---|---|---|---|---|
| mt09reo110a | kg | Morter tixòtrop, monocomponent, modificat amb polímers, compost per ciments especials, àrids seleccionats, fibres i resines sintètiques, reforçat amb fibres, amb resistència als ambients agressius, resistent als sulfats, de enduriment sense retracció, Propam Repar 5 "MOLINS", amb una resistència a compressió a 28 dies major o igual a 15 N/mm², classe R2, tipus PCC, segons UNE-EN 1504-3, Euroclasse A1 de reacció al foc, segons UNE-EN 13501-1, per a reparació superficial i acabat d'estructures de formigó. (material) | 5.400 | 1.39 | 7.51 |
| mo020 | h | Oficial 1ª construcció. (mà d'obra) | 0.561 | 29.67 | 16.64 |
| mo113 | h | Peó ordinari construcció. (mà d'obra) | 0.561 | 24.86 | 13.95 |
| % | % | Costos directes complementaris | 2 % | 38.10 | 0.76 |
|  |  | Costos directes |  |  | 38.86 |
